# Paviment esportiu de gespa sintètica per a pista de pàdel, sistema "EQUIDESA"

- Propietat de l'arxiu: CYPE Ingenieros S.A.
- Format: FIEBDC-3/2016
- Programa: Generador de preus de la construcció. CYPE Ingenieros, S.A.
- Data: 05/07/2024
- Divisa: EUR
- Costos indirectes: 3 %
- IVA: 21 %

## M Ferms i paviments urbans

### MD Paviments esportius

#### MDB De gespa sintètica

**MDB150** m² Paviment esportiu de gespa sintètica per a pista de pàdel, sistema "EQUIDESA".
Paviment esportiu per a pista de pàdel, sistema "EQUIDESA", format per gespa sintètica, "EQUIDESA", homologat per la Federació Espanyola de Pàdel, color verd formada per flocs rectes prefibril·lats de 5/32" de fibra 100% polietilè resistent als raigs UV, 5000 decitex, 110 micres de gruix, teixits sobre base de polipropilè reforçada amb una capa de feltre, amb termofixat i segellat amb làtex, de 12 mm d'altura de pel, de 14 mm d'altura total de moqueta, 2264 g/m² i 49140 flocs/m², amb línies de joc de gespa sintètica, "EQUIDESA", color blanc, de 50 mm d'amplada, banda d'unió de geotèxtil de polipropilè, de 300 mm d'amplada, "EQUIDESA" i adhesiu de poliuretà bicomponent, "EQUIDESA", llastrat amb 17 kg/m² d'àrid silici, de granulometria compresa entre 0,4 i 0,8 mm, "EQUIDESA".
Criteri de valoració econòmica: El preu no inclou la superfície base.
Inclou: Replanteig de les dimensions de la pista esportiva. Col·locació de la gespa sintètica. Marcat i tall de les línies de joc. Col·locació de la gespa sintètica per a les línies de joc. Llastrat de la superfície.
Criteri d'amidament de projecte: Superfície mesurada en projecció horitzontal, segons documentació gràfica de Projecte.
Criteri de mesura d'obra: Es mesurarà, en projecció horitzontal, la superfície realment executada segons especificacions de Projecte.

| Codi | Ut | Descripció | Rendiment | Preu | Import |
|---|---|---|---|---|---|
| mt47cie010a | m² | Gespa sintètica, "EQUIDESA", homologat per la Federació Espanyola de Pàdel, color verd formada per flocs rectes prefibril·lats de 5/32" de fibra 100% polietilè resistent als raigs UV, 5000 decitex, 110 micres de gruix, teixits sobre base de polipropilè reforçada amb una capa de feltre, amb termofixat i segellat amb làtex, de 12 mm d'altura de pel, de 14 mm d'altura total de moqueta, 2264 g/m² i 49140 flocs/m², subministrat en rotllos. (material) | 1 | 11.75 | 11.750 |
| mt47cie015a | m | Gespa sintètica, "EQUIDESA", color blanc, de 50 mm d'amplada, subministrat en rotllos, per a línies de joc. (material) | 0.2 | 1.02 | 0.204 |
| mt47cie020a | kg | Adhesiu de poliuretà bicomponent, "EQUIDESA". (material) | 0.18 | 4.55 | 0.819 |
| mt47cie025a | m | Banda d'unió de geotèxtil de polipropilè, de 300 mm d'amplada, "EQUIDESA", per a pistes de pàdel, de gespa sintètica, subministrada en rotllos. (material) | 0.4 | 1.02 | 0.408 |
| mt47cie005a | kg | Àrid silici, de granulometria compresa entre 0,4 i 0,8 mm, "EQUIDESA", subministrat en sacs. (material) | 17 | 0.17 | 2.890 |
| mq07cel010 | h | Carretó elevador dièsel de doble tracció de 8 t. (maquinària) | 0.003 | 28.06 | 0.084 |
| mo041 | h | Oficial 1ª construcció d'obra civil. (mà d'obra) | 0.211 | 28.42 | 5.997 |
| mo087 | h | Ajudant construcció d'obra civil. (mà d'obra) | 0.211 | 25.28 | 5.334 |
| % | % | Costos directes complementaris | 2 % | 27.486 | 0.550 |
|  |  | Costos directes |  |  | 28.036 |
